# Schutzplanken zur DE zw. AS Plaidt und AK KO
Angebotsaufforderung (GAEB 90, DA83)
Vergabenummer: 264-25-4011
DV-Nummer: 264-25-4
Eröffnung: 20.05.26 00:00
Ende der Zuschlagsfrist: 19.06.26
Währung: EUR
Auftraggeber: Autobahn GmbH des Bundes

## Schutzplanken zur DE zw. AS Plaidt und A
Datum: 08.04.26

### Abschnitt 00 Baustelleneinrichtung

#### Unterabschnitt 00.00 Baustelleneinrichtung

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.00.0002 Baustelle räumen Sämtl. LV-Abschn.**
StL-Nr. 21910111201
Baustelle von allen Geräten, Anlagen, Einrichtungen und
dgl. räumen. Benutzte Flächen und Wege entsprechend dem
ursprünglichen Zustand herrichten. Soweit nicht für
bestimmte Leistungen für das Räumen der Baustelle gesonderte Positionen im Leistungsverzeichnis enthalten
sind, gilt die Pauschale
für alle Leistungen sämtlicher Abschnitte des Leistungsverzeichnisses.
Menge: 1,000 Psch
Zuordnung: 101

### Abschnitt 01 FRS für MÜF´s und NHB

*Hinweis*
Hinweis zur OZ Mittelstreifenüberfahrten (MÜF) und
Nothaltebucht (NHB)
Arbeiten an Mittelstreifenüberfahrten in gesonderter
Bauphase vor Beginn u. nach Abschluss der Hauptarbeiten
Vorbreitung für Verkehrsführung und Überleitung.

#### Unterabschnitt 01.00 Fahrzeugrückhaltesysteme

**01.00.0001 SE aus Stahl abbauen EDSP*Profil A*Pfost. A 2,00 m HB 1*Pf.l.b. 1900 mm Teile verwerten**
StL-Nr. 22112900321210101
Schutzeinrichtung (SE) aus Stahl einschließlich sämtlicher Einzelteile abbauen.
SE = Einfache Distanzschutzplanke.
Holm Profil A.
Mit Pfosten, Abstand = 2,00 m.
Pfosten in Boden, Homogenbereich HB 1 - FRS.
Pfostenlöcher entsprechend der sie umgebenden Fläche
schließen.
Pfostenlänge bis 1900 mm.
Konstruktionsteile nach Wahl des AN verwerten.
Menge: 1100,000 m
Zuordnung: 129

**01.00.0002 SE aus Stahl abbauen*Profil A Pfost. A 1,33 m*Pfost.in bef.Fl. Pf.l. 1900-2500mm*Teile verwerten**
StL-Nr. 22112900391320201
Schutzeinrichtung (SE) aus Stahl einschließlich sämtlicher Einzelteile abbauen.
SE 'Super-Rail'
Holm Profil A.
Mit Pfosten, Abstand = 1,33 m.
Pfosten in befestigter Fläche nach Unterlagen des AG.
Pfostenlöcher entsprechend der sie umgebenden Fläche
schließen.
Pfostenlänge über 1900 bis 2500 mm.
Konstruktionsteile nach Wahl des AN verwerten.
Menge: 300,000 m
Zuordnung: 129

**01.00.0003 Teil des FRS abb. und herst. (Zul.) Hülse f. Steckpf.**
StL-Nr. 2211293273900
Konstruktionsteil des Fahrzeug-Rückhaltesystems (FRS)
abbauen und herstellen. Vergütet wird der Mehraufwand
gegenüber des durchgehenden FRS als Zulage.
Teil = Hülse für Steckpfosten.
Ausgebaute Teile 'zu OZ: 01.00.0002 SR, Verwertung nach
Wahl des AN, incl. Bohrlochverfüllung aus
Mineralgemisch und Asphalt '
Menge: 180,000 St
Zuordnung: 129

**01.00.0004 AEK herstellen EDSP*Profil A*Regelabs. 12 m Pfosten Sigma*HB 1 Erdarb. ausf.**
StL-Nr. 221129217211111
Anfangs-/Endkonstruktion (AEK) einschließlich erforderlicher systembedingter Arbeiten herstellen.
Konstruktion = Einfache Distanzschutzplanke.
Holm Profil A.
AEK = Regelabsenkung 12,00 m.
Pfosten Sigma 100.
Aufstellung in Boden, Homogenbereich HB 1 - FRS.
Erforderliche Erdarbeiten ausführen. Die umgebende
Fläche wiederherstellen, überschüssigen Boden
flächenhaft verteilen.
Menge: 12,000 St
Zuordnung: 129

**01.00.0005 AEK herstellen*Profil A HB 1*Erdarb. ausf.**
StL-Nr. 221129217919911
Anfangs-/Endkonstruktion (AEK) einschließlich erforderlicher systembedingter Arbeiten herstellen.
Konstruktion '= Super-Rail Eco'
Holm Profil A.
AEK 'Regelabsenkung 16 m'
Pfosten 'C 125'
Aufstellung in Boden, Homogenbereich HB 1 - FRS.
Erforderliche Erdarbeiten ausführen. Die umgebende
Fläche wiederherstellen, überschüssigen Boden
flächenhaft verteilen.
Menge: 4,000 St
Zuordnung: 129

**01.00.0006 SE im Mittelstreifen herstellen Stahl*min. H2*max. W4 A*eins. getr. Wirk.*o.gel.u.formag.T.**
StL-Nr. 22112910711413910
Schutzeinrichtung (SE) im Mittelstreifen einschließlich
erforderlicher systembedingter Arbeiten herstellen.
Regelquerschnitt nach Unterlagen des AG. SE nach den
"Technischen Kriterien für den Einsatz von Fahrzeug-
Rückhaltesystemen in Deutschland".
SE aus Stahl.
Aufhaltestufe mindestens H2.
Wirkungsbereichsklasse maximal W4.
Anprallheftigkeitsstufe = A.
Einseitige Schutzeinrichtung mit getrennter Wirkung
einseitig aufgestellt. Abgerechnet wird die Baulänge
für die einseitige Aufstellung.
Aufstellung 'der SE gemäß Einbauanleitung in
befestigtem Mittelstreifen. Das
Bohrkernmaterial ist nach Wahl des AN zu verwerten.'
Schutzeinrichtung ohne gelöste Teile mit einer Masse
größer 2 kg im Anprallversuch nach DIN EN 1317. Schutzeinrichtung ohne formaggressive Teile.
Menge: 900,000 m
Zuordnung: 129

**01.00.0007 FRS-Pfosten erschwert einbr. (Zul.)**
StL-Nr. 22112916799
Pfosten des Fahrzeug-Rückhaltesystems (FRS) unter erschwerten Bedingungen einbringen. Vergütet wird der
Mehraufwand gegenüber dem Homogenbereich HB 1 - FRS als
Zulage.
Zulage zu OZ 'SE herstellen OZ:01.00.0006'
Erschwernis 'Doppelbohrung auf frisch asphaltierte
Fläche. Abrechnung: Doppelbohrung für ein Pfosten= 1
Stck incl. Bohrlochverfüllung gem. Herstellerangaben'
Menge: 430,000 St
Zuordnung: 129

**01.00.0008 SE herstellen*Profil A*Pf.Abstand 1,33 m bef. Fläche**
Schutzeinrichtung (SE) einschließlich erforderlicher
systembedingter Arbeiten herstellen. Abgerechnet
wird die Baulänge.
SE 'Super-Rail'
Holm Profil A.
Pfosten 'C 125, Länge über 1900 bis 2500 mm'
Pfostenabstand 1,33 m.
Aufstellung in/auf befestigter Fläche nach Unterlagen
des Aufstellung der SE gemäß Einbauanleitung. Das
Bohrkernmaterial ist nach Wahl des AN zu verwerten
Menge: 300,000 m
Zuordnung: 129

**01.00.0009 FRS-Pfosten erschwert einbr. (Zul.)**
StL-Nr. 22112916799
Pfosten des Fahrzeug-Rückhaltesystems (FRS) unter erschwerten Bedingungen einbringen. Vergütet wird der
Mehraufwand gegenüber dem Homogenbereich HB 1 - FRS als
Zulage.
Zulage zu OZ 'SE herstellen OZ:01.00.0008'
Erschwernis 'Doppelbohrung auf frisch asphaltierte
Fläche. Abrechnung: Doppelbohrung für ein Pfosten= 1
Stck incl. Bohrlochverfüllung gem. Herstellenangaben'
Menge: 180,000 St
Zuordnung: 129

**01.00.0010 AEK aus Stahl abbauen EDSP*Profil A*Regelabs. 12 m HB 1*Teile verwerten**
StL-Nr. 22112900702110101
Anfangs-/Endkonstruktion (AEK) aus Stahl abbauen.
SE = Einfache Distanzschutzplanke.
Holm Profil A.
Regelabsenkung 12,00 m.
Pfosten in Boden, Homogenbereich HB 1 - FRS.
Pfostenlöcher entsprechend der sie umgebenden Fläche
schließen.
Konstruktionsteile nach Wahl des AN verwerten.
Menge: 12,000 St
Zuordnung: 129

**01.00.0011 AEK aus Stahl abbauen*Profil A*Pfosten i. Boden HB 1*Teile verwerten**
StL-Nr. 22112900709191101
Anfangs-/Endkonstruktion (AEK) aus Stahl abbauen.
SE '= Super-Rail Eco'
Holm Profil A.
Konstruktion '16 m'
Pfosten im Boden.
Pfosten in Boden, Homogenbereich HB 1 - FRS.
Pfostenlöcher entsprechend der sie umgebenden Fläche
schließen.
Konstruktionsteile nach Wahl des AN verwerten.
Menge: 4,000 St
Zuordnung: 129

**01.00.0012 Passstück herstellen (Zulage)**
StL-Nr. 22112925199
Passstück des Fahrzeug-Rückhaltesystems (FRS) einschließlich erforderlicher systembedingter Arbeiten
herstellen. Vergütet wird der Mehraufwand gegenüber der
Herstellung der durchlaufenden Konstruktion als Zulage.
Konstruktion '= EDSP 2.0'
Menge: 6,000 St
Zuordnung: 129

**01.00.0013 Passstück herstellen (Zulage)**
StL-Nr. 22112925199
Passstück des Fahrzeug-Rückhaltesystems (FRS) einschließlich erforderlicher systembedingter Arbeiten
herstellen. Vergütet wird der Mehraufwand gegenüber der
Herstellung der durchlaufenden Konstruktion als Zulage.
Konstruktion '= Super-Rail 1.33'
Menge: 2,000 St
Zuordnung: 129

**01.00.0014 ÜK/ÜE herstellen*Profil A HB 1*Erdarb. ausf.**
StL-Nr. 221129227910101
Übergangskonstruktion (ÜK) oder Übergangselement (ÜE)
einschließlich erforderlicher systembedingter Arbeiten
herstellen.
ÜK/ÜE 'H2 W4 A auf EDSP 2.0'
Holm Profil A.
Aufstellung in Boden, Homogenbereich HB 1 - FRS.
Erforderliche Erdarbeiten ausführen. Die umgebene
Fläche wieder herstellen, überschüssigen Boden
flächenhaft verteilen.
Menge: 12,000 St
Zuordnung: 129

**01.00.0015 Grasstopp-Platte liefern und einb. Kunststoff-RC*f. Leitpfosten DU min.500 mm**
StL-Nr. 2211299081110
Grasstopp-Platte liefern und einbauen. Mit Ausschnitt
entsprechend Einsatzprofil.
Grasstopp-Platte aus Kunststoff-Recycling aus Polyethylen (PE).
Einsatz bei Leitpfosten.
Form = rund, tellerförmig, mit Wölbung nach oben. Der
Durchmesser beträgt mindestens 500 mm, mit Versteifungsrippen.
Menge: 610,000 St
Zuordnung: 129

**01.00.0016 Pfosten des FRS herstellen**
StL-Nr. 22112917299
Zusätzlichen Pfosten des Fahrzeug-Rückhaltesystems
(FRS)einschließlich Konstruktions- und Befestigungsteilen herstellen.
Einbau in Konstruktion der OZ '01.00.0006 H2 W4 A'
Menge: 20,000 St
Zuordnung: 129

**01.00.0017 ÜK/ÜE herstellen*Profil A Erdarb. ausf.**
StL-Nr. 221129227919901
Übergangskonstruktion (ÜK) oder Übergangselement (ÜE)
einschließlich erforderlicher systembedingter Arbeiten
herstellen.
ÜK/ÜE 'Flextra von Super Rail Eco auf Super-Rail'
Holm Profil A.
Pfosten 'C 125, Länge bis 2400 mm'
Aufstellung 'im Übergangsbereich von Asphalt auf Boden
im Bereich der Mittelstreifenüberfahrten'
Erforderliche Erdarbeiten ausführen. Die umgebene
Fläche wieder herstellen, überschüssigen Boden
flächenhaft verteilen.
Menge: 4,000 St
Zuordnung: 129

**01.00.0018 ÜK/ÜE des FRS abbauen*HB 1 Teile verwerten*Verwertung AN**
StL-Nr. 221129022911001
Übergangskonstruktion/Übergangselement (ÜK/ÜE) des
Fahrzeug-Rückhaltesystems (FRS) aus Beton oder Stahl
abbauen.
Konstruktion 'Flextra von Super-Rail Eco auf Super-Rail
15 m'
Pfosten in Boden, Homogenbereich HB 1 - FRS.
Pfostenlöcher entsprechend der sie umgebenden Fläche
schließen.
Konstruktionsteile nach Wahl des AN verwerten.
Abbruchgut nach Wahl des AN verwerten.
Menge: 4,000 St
Zuordnung: 129

**01.00.0019 ÜK/ÜE des FRS abbauen*HB 1 Teile verwerten*Verwertung AN**
StL-Nr. 221129022911001
Übergangskonstruktion/Übergangselement (ÜK/ÜE) des
Fahrzeug-Rückhaltesystems (FRS) aus Beton oder Stahl
abbauen.
Konstruktion 'von H2 W4 A auf EDSP 2.0'
Pfosten in Boden, Homogenbereich HB 1 - FRS.
Pfostenlöcher entsprechend der sie umgebenden Fläche
schließen.
Konstruktionsteile nach Wahl des AN verwerten.
Abbruchgut nach Wahl des AN verwerten.
Menge: 12,000 St
Zuordnung: 129

**01.00.0020 SE aus Stahl abbauen DDSP*Profil A*Pfost. A 1,33 m HB 1*Pf.l.b. 1900 mm Teile verwerten**
StL-Nr. 22112900341310101
Schutzeinrichtung (SE) aus Stahl einschließlich sämtlicher Einzelteile abbauen.
SE = Doppelte Distanzschutzplanke.
Holm Profil A.
Mit Pfosten, Abstand = 1,33 m.
Pfosten in Boden, Homogenbereich HB 1 - FRS.
Pfostenlöcher entsprechend der sie umgebenden Fläche
schließen.
Pfostenlänge bis 1900 mm.
Konstruktionsteile nach Wahl des AN verwerten.
Menge: 30,000 m
Zuordnung: 129

**01.00.0021 AEK herstellen*Profil A Regelabs. 12 m*Pfosten Sigma HB 1*Erdarb. ausf.**
StL-Nr. 221129217911111
Anfangs-/Endkonstruktion (AEK) einschließlich erforderlicher systembedingter Arbeiten herstellen.
Konstruktion 'Doppelte Distanzschutzplanke'
Holm Profil A.
AEK = Regelabsenkung 12,00 m.
Pfosten Sigma 100.
Aufstellung in Boden, Homogenbereich HB 1 - FRS.
Erforderliche Erdarbeiten ausführen. Die umgebende
Fläche wiederherstellen, überschüssigen Boden
flächenhaft verteilen.
Menge: 2,000 St
Zuordnung: 129

**01.00.0022 AEK aus Stahl abbauen DDSP*Profil A*Regelabs. 12 m Pfosten i. Boden*HB 1 Teile verwerten**
StL-Nr. 22112900704111101
Anfangs-/Endkonstruktion (AEK) aus Stahl abbauen.
SE = Doppelte Distanzschutzplanke.
Holm Profil A.
Regelabsenkung 12,00 m.
Pfosten im Boden.
Pfosten in Boden, Homogenbereich HB 1 - FRS.
Pfostenlöcher entsprechend der sie umgebenden Fläche
schließen.
Konstruktionsteile nach Wahl des AN verwerten.
Menge: 2,000 St
Zuordnung: 129

**01.00.0023 SE herstellen*Profil A Pf-SigmaL.1900mm*Pf.Abstand 1,33 m HB 1*Erdarbeiten ausf.**
StL-Nr. 221129203911311
Schutzeinrichtung (SE) einschließlich erforderlicher
systembedingter Arbeiten herstellen. Abgerechnet
wird die Baulänge.
SE 'Doppelte Distanzschutzplanke'
Holm Profil A.
Pfosten Sigma 100, Länge 1900 mm.
Pfostenabstand 1,33 m.
Aufstellung in Boden, Homogenbereich HB 1 - FRS.
Erforderliche Erdarbeiten ausführen. Die die Pfosten
umgebene Fläche wiederherstellen, überschüssigen Boden
flächenhaft verteilen.
Menge: 30,000 m
Zuordnung: 129

USt %: 19,00
